# LRA Gotha, Sanierung von Büroräumen
Angebotsaufforderung (GAEB DA XML 3.2, DA83)
Projekt: 26-62
Währung: EUR
Vergabeart: Verhandlungsverfahren
Auftraggeber: DV-Nummer: 2; Vergabenummer: 2
Erstellt mit: BECHMANN AVA 2024.80/ GXML Toolbox V3.3 R20210630, BECHMANN AVA 2024.80, 24.09.2026

## Zusätzlicher Text
Leistungsverzeichnis

  zum Vorhaben:

Sanierung von Büroräumen im Landratsamt Gotha
Büro Bereich Landrat

Los 2 Trockenbauarbeiten

Auftraggeber:  Landratsamt Gotha
  2.1 Amt für Gebäude- und
  Straßenmanagement

18. März-Straße 50
99867 Gotha

## 2 Trockenbauarbeiten
Datum: 24.09.2026

*Hinweis: ALLGEMEINE VORBEMERKUNGEN*
Trockenbauarbeiten

1. ALLGEMEINE VERTRAGSBEDINGUNGEN

Die Allgemeinen Vertragsbedingungen für die Ausführung von Bauleistungen (VOB/B)  gelten in der jeweils letzten Fassung, die spätestens drei Monate vor dem Eröffnungs- /Einreichungstermin im Bundesanzeiger bekannt gemacht worden ist.

2.  BESONDERE VERTRAGSBEDINGUNGEN
Als Besondere Vertragsbedingungen gelten die Festlegungen auf Formblatt 214
(Besondere Vertragsbedingungen), Seite 1 bis 2, welche der Ausschreibung zugeheftet
sind.

3.  ZUSÄTZLICHE VERTRAGSBEDINGUNGEN
Der Auftragnehmer ist verpflichtet Bautagesberichte zu führen und diese dem Auftraggeber auf Verlangen wöchentlich zu übergeben.
Die Bautagesberichte müssen die Angaben enthalten, die für die Ausführung und  Abrechnung des Vertrages von Bedeutung sein können, insbesondere über Wetter,  Temperaturen, Zahl und Art der auf der Baustelle beschäftigten Arbeitskräfte, Zahl und Art der eingesetzten Großgeräte, Art, Umfang und Ort der geleisteten Arbeiten mit den wesentlichen Angaben über den Baufortschritt, Abnahmen, Behinderung und  Unterbrechung der Ausführung, Arbeitseinstellung, Unfälle und sonstige wichtige Vorkommnisse.

4.  ATV - ALLGEMEINE TECHNISCHE VERTRAGSBEDINGUNGEN
Die Allgemeinen Technischen Vertragsbedingungen -ATV- (VOB/C) gelten in der jeweils  letzten Fassung, die spätestens drei Monate vor dem Eröffnungs-/Einreichungstermin im  Bundesanzeiger bekannt gemacht worden ist.

5.  ZTV - ZUSÄTZLICHE TECHNISCHE VERTRAGSBEDINGUNGEN

5.1  Baustelleneinrichtung

Die Kosten für die nicht  vom Auftraggeber gestellte Baustelleneinrichtung in die Preise einzurechnen.

5.2  Kostenabgrenzung

Die Abrechnung von Bauwasser und Baustrom erfolgt nach den Festlegungen in der  Anlage zu den Besonderen Vertragsbedingungen (Formblatt 214, Pkt. 10). Die Kosten für den Verbrauch von anderen Energien und Gasen sowie für das Heranführen von Versorgungsleitungen ab bauseits gestelltem Anschluss sind in die entsprechenden Einheitspreise einzurechnen.
Zwischenlagerungskosten werden nicht gesondert vergütet und müssen in die Einheitspreise eingerechnet werden.
Arbeitsunterbrechungen innerhalb der Baustelle bedingt durch paralleles Arbeiten mit anderen Gewerken werden nicht gesondert vergütet, es sei denn, dass das allgemein übliche Maß überschritten wird.

5.3  Abfallbeseitigung

Eigenes Restmaterial, Verpackungsmaterial u. dgl. ist vom Auftragnehmer kostenlos zu beseitigen.
Der anfallende Baumüll bzw. Rest- und Verpackungsmaterial ist durch den Auftragnehmer
regelmäßig bzw. nach Aufforderung durch die Bauleitung zu entsorgen. Sollte dies nach
zweimaliger Aufforderung nicht erfolgen, erfolgt die Entsorgung durch den Auftraggeber.
Die Kosten hierfür werden dem Auftragnehmer in Abzug gebracht.
Der Nachweis über die ordnungsgemäße Entsorgung wird verlangt.

6.  ANGABEN ZUR LAGE UND ZU DEN BESONDERHEITEN DER BAUSTELLE

6.1  Angaben zum Bestand und zu den geplanten Baumaßnahmen

Das Gebäude des Landratsamts Gotha wurde in der Mitte des 19. Jahrhunderts als militerische Kaserne errichtet. Es handelt sich um einen 3-geschossigen Massivbau mit einem modernen seitlichen Anbau.
Die geplante Baumaßnahme findet in einem begrenzten Bereich des 1. Obergeschosses statt und beeinhaltet die Zusammenlegung von zwei Büroräumen und die Sanierung mehrerer Büroräume.

6.2  Angaben zur Lage der Baustelle und Baustellenzufahrt

Das Gebäude liegt am westlichen Rand des Stadtzentrums in der 18.-März-Straße 50.
Die Zufahrt direkt an das Gebäude ist über einen zugehörigen Parkplatz möglich. Der Zugang zum Gebäude kann über den Haupteingang an der 18.-März- Straße sowie über einen Nebeneingang zum Parkplatzbereich unter Berücksichtigung aller notwendigen Sicherheitsmaßnahmen erfolgen.

Die Ausführung der Trockenbauarbeiten erfolgt gemäß Bauzeitenplan.. Bis auf den in sich geschlossenen Bereich der Baumaßnahme im 1. OG Flur 4 findet der normale Bürobetrieb mit Besucherverkehr im Haus weiterhin statt.
Die Lärm- und Schmutzbelästigung ist auf ein absolut notwendiges Minimum zu beschränken.
Der direkte Baubereich und eventuelle Baustelleneinrichtungs- und Lagerflächen sind  zum Schutz der Angestellten und Besuchern wirksam abzusperren. Entsprechende Schutzmaßnahmen sind einzukalkulieren.
Gerüste werden bauseits nicht bereitgestellt. Werden für die auszuführenden Leistungen Gerüste benötigt, sind diese in den EP einzukalkulieren.

Während der Durchführung der Bauarbeiten ist eine Teilnahme an den wöchentlich stattfindenden Bauberatungen durch einen fachkundigen, kompetenten Mitarbeiter (Bauleiter oder Polier) zwingend erforderlich.

6.3  Angaben zur Baustelleneinrichtung

Baustrom/Bauwasser/Baustellentoilette
Baustrom- und Bauwasseranschluss werden durch den Auftraggeber zur Verfügung
gestellt (Abrechnung siehe Pkt. 5.2).
Als Baustellentoilette können die vorhandenen Sanitäreinrichtungen  auf der Etage genutzt werden, jedoch ausschließlich für sanitäre Zwecke. Die Entsorgung von anfallenden Bauresten, Schmutzwasser, Farbresten etc. über die  vorhandenen Sanitäreinrichtungen ist nicht zulässig. Welche der vorhandenen Sanitäreinrichtungen genutzt werden können, wird in Absprache mit der Bauleitung festgelegt.

Lager- und Aufenthaltsräume
Vom Auftraggeber können keinerlei Aufenthalts- und Lagerräume zur Verfügung gestellt
werden. Der Auftragnehmer hat seinen gesamten diesbezüglichen Bedarf über
entsprechende Baustellencontainer bzw. Bauwagen abzusichern.
Diese Einrichtungen können nur in Abstimmung mit der Bauleitung aufgestellt werden, da
die zur Verfügung stehenden Flächen sehr begrenzt sind.

Lagerflächen
Lagerflächen für Vorhaltematerial und Baustoffe stehen ebenfalls nur in begrenztem
Umfang zur Verfügung. Die Zwischenlagerung von größeren Baustoffmengen ist nicht möglich.
Standflächen für Schuttcontainer sind in eingeschränktem Umfang vorhanden. Die Aufstellung muss in Abstimmung mit der Bauleitung erfolgen.Die Lagerung von Material kann nur begrenzt und nur in Abstimmung mit der Bauleitung erfolgen. Räume für die Lagerung von Material oder Aufenthalt von Personen werden nicht zur Verfügung gestellt.

7.  BESONDERE HINWEISE ZUR KALKULATION

Alle Einheitspreise verstehen sich, wenn nicht ausdrücklich besonders beschrieben (z.B.
'nur einbauen' bzw. 'gelieferte ... einbauen' u. ä.), einschl. Lieferung der benötigten Materialien, Transport, Zwischenlagerung und Einbau, einschl. evtl. erforderlicher Hilfsmittel.
Wird durch den Auftragnehmer eingeschätzt, das für die nachfolgendend beschriebenen Leistungen spezielle Maschinen, Krane, Bauaufzüge, besondere Geräte und Werkzeuge, Gerüste etc. benötigt werden, sind diese (einschl. Vorhaltung für die geplante Bauzeit) in diese Position oder anteilig in die nachfolgenden Positionen einzukalkulieren.

### Bereich 1 TROCKENBAUARBEITEN

*Hinweis: Trockenbauarbeiten*
Trennwände/ Vorwände

Angaben und Hinweise

Die Oberflächen der Trockenbaukonstruktionen sind entsprechend den Angaben im "Merkblatt Nr. 2, Verspachtelung von Gipsplatten, Oberflächengüten", herausgegeben vom "Bundesverband der Gipsindustrie e.V." in den angegebenen Güten wie folgt herzustellen.

Grundverspachtelung (ohne optische Anforderungen) Q1:
 • Füllen der Stoßfugen
 • Überziehen der sichtbaren Teile der Befestigungsmittel
 • Einlegen von Fugendeck-/Bewehrungsstreifen, sofern das
  gewählte Verspachtelungssystem (Spachtelmaterial,
  Kantenform der Platten) dies vorsieht
 • bei mehrlagigen Beplankungen füllen der Stoßfugen der
  unteren Beplankungslage
 • Bemerkung: bei Flächen, die mit Bekleidungen und Belägen
  aus Fliesen und Platten versehen werden, ist das Füllen der
  Stoßfugen ausreichend; Glätten ist ebenso zu vermeiden wie
  das seitliche Verziehen des Spachtelmaterials über den
  unmittelbaren Fugenbereich hinaus

Standardverspachtelung (normale optische Anforderungen) Q2:
 • Grundverspachtelung (Q1)
 • Nachspachteln (Feinspachteln, Finish) bis zum Erreichen eines
  stufenlosen Übergangs zur Plattenoberfläche

Sonderverspachtelung (erhöhte optische Anforderungen) Q3:
 • Ebenheitstoleranzen: nach DIN 18202, Tab. 3, Zeile 7
 • Standardverspachtelung (Q2)
 • breites Ausspachteln der Fugen, sowie scharfes Abziehen der
  restlichen Kartonoberfläche zum Porenverschluss mit Spachtelmaterial

#### Titel 1.1 Trockenbauwände, Vorwände

**1.1.1 Montagewand, Metall, 150mm, GK zweilagig, MW, EI 90**
Nichttragende innere Trennwand, als beidseitig beplankte Montagewand, mit Dämmschicht aus Mineralwolleplatten, abbrutschsicher und dicht gestoßen, einschl. Verspachteln und Schleifen von Fugen und Befastigungsmitteln,
Boden: Estrich, Estrich mit Linoleum, Rohboden
Unterkosntruktion: Einfach- Ständerwerk aus verzinktem Stahlblech-Profilen
Profilgröße:  100 mm
Beplankung:  Gipskartonplatte Typ DF -Feuerschutzplatte
Plattendicke je Seite: 2x 12,5 mm
Gesamtstärke:  150 mm
Oberfläche:  gef. Qualitätsstufe Q2 verspachtelt und malerfertig
Dämmung:  Mineralfaserdämmstoff nach DIN EN 13162 MW,30 kg/m³
Dämmschichtdicke: 80 mm
Brandverhalten:  Klasse A1
Brandschutz:  EI90 gem. EI 13501
Wandhöhe:  bis 3,80 m

Ausführungsort: 2. OG
Menge: 45,000 m²

**1.1.2 Anschluss, Montagewand, gleitend**
Gleitender Anschluss für Montagewand, bis 20mm, inkl. aller notwendigen Profilschienen.
Beplanung je Wandseite: einlagig / zweilagig
Anschluss:  oben / seitlich
Wanddicke.  15 cm
Menge: 15,000 m

**1.1.3 Türöffnung, Montagewand**
Türöffnung, Montagewand
Türöffnung in Gipsplatten- Montagewäne herstellen, mit Türpfosten aus UA- Profilen. einschl. aller erforderlichen Türpfostenwinkelprofile bzw. verstärkten Profilen bei Wandhöhen über 2,60 m und schweren Türblättern
Tür- Baurichtmaß (B x H) bis: 1.00 x 2.125 mm
Wandhöhe bis:  4,00 m
Wanddicke:  15 cm
Menge: 1,000 St

**1.1.4 Quertraversen in Ständerwände, Sperrholz o. Multiplex**
Quertraversen in Gipskarton- Ständerwänden,
als Befestigungsgrundlage für Sanitär-Einrichtungs-
gegenstände, Heizkörper  etc.,
aus Mehrschichtholz oder imprägnierten Nadelschnittholz
Dicke:  ca. 30mm
Brettbreite:  ca. 25cm
Ständerbündig in das Ständerwerk einbauen
(Ausklinken der Bretter in Blechstärke)
Menge: 4,000 m

**1.1.5 Vorsatzschale, direkt, GK/GF, MW**
Vorsatzschale direkt auf Wand befestigt,
schalldämmend, mit Dämmschicht aus Mineralwolle, abrutschsicher und dicht gestoßen, einschl. Verspachtelung von Fugen und Befestigungsmitteln.
Profilgröße:  CW/UW 50 / 75 mm
Plattendicke  einseitig: 2 x 12,5 mm
Oberfläche:  gef. Qualitätsstufe Q2
Dämmung:  MW, 0,040 W/(mK)
Anschluss:  starrer Anschluss
Wandhöhe:  bis 3,80 m
Menge: 5,000 m²

**1.1.6 Vorsatzschale, freistehend, GK/GF, MW**
Nichttragende innere, freistehende Vorsatzschale oder Schachtwand, schalldämmend, mit Dämmschicht aus Mineralwolle, abrutschsicher und dicht gestoßen, einschl. Verspachtelung von Fugen und Befestigungsmitteln.
Profilgröße:  CW 75 mm
Plattendicke einseitig: 2 x 12,5 mm
Oberfläche:  gef. Qualitätsstufe Q2
Dämmung:  MW 60mm, 0,040 W/(mK)
Anschluss:  starrer Anschluss
Wandhöhe:  bis 3,80 m
Menge: 20,000 m²

#### Titel 1.2 Anschlüsse, Zulagen

**1.2.1 Wandanschluss, Übergang TB-Massiv**
Abschluss von Putz/Spachelflachen einschl. eingespachteltem Kantenschutzprofil der Wandbeplanung sowie dauerelastischer Acrylversiegelung einschl. Anspachtelung an bauseitige Putzabschlusschienen massiver Bauteile.
Leistungsumfang
- Abschlussprofile
- putzbündige Verspachtelung
- dauerelastische Verfugung
Zweck: rissfreier Anschluss Trockenbau an Massiv
Ausführung : flächenbündig
Menge: 8,000 m

**1.2.2 Spachtelung, Gipsplatten, erhöhte Qualität Q3**
Spachtelung der Oberfläche mit Qualitätsstufe Q2 zum Erreichen einer höheren Qualitätsstufe, bei Gipsplattenbekleidungen an Wänden, geeignet für feinstrukturierten Wandbelag bzw Farbanstrich
Oberfläche: Qualitätsstufe Q3
Menge: 25,000 m²

**1.2.3 Acrylfugen**
Herstellen dauerelastischer Anschlussfugen, überstreichbar, an
allen Anschlüssen von Unterzugs- und Schachtbekleidungen an
anschließende Bauteile, einschl. Vorreinigung und Hinterfüllung der
Fugen.
Fugenbreite:  6 - 8 mm i.M.
Material:  Acryl
Menge: 15,000 m

#### Titel 1.3 Unterdecken

**1.3.1 abgehängte MF-Decke, sichtbare UK, stumpfe Kante**
Unterdecke aus Mineralfaser, abgehangene Decken, inkl. sichtabre Metall Unterkonstruktion als Einlegekonstruktion, abgehängt mit Schnellabhängern, Wandanschlussausbildung mit Winkelprofil nach gesonderter Position. Mineralwolleplatten gesundheitlich unbedenklich nach TRGS 500, mit RAL Gütezeichen der Gütegemeinschaft Mineralwolle.
einschl. Passelemente und Wandanschlüsse,

Unterkonstruktion: sichtbar, weiß beschichtet, T-Schienen 24 mm breit
Einlegeplattten:  Mineralfaserplatte, vlieskschiert nach DIN EN 13964
Plattendicke:  15 mm
Größe:  625 x 625
Kantenausbildung: stumpfe für eingehängte Montage
Schallabsorbtionsgrad (aw): bis zu 0,9
Schallabsorbtionsgrad (NC): bis zu 0,9
Baustoffklasse:  A2-s1,d0 nach DIN EN 13501-1
Oberflächem:  glatt
Farbton:  weiß
Unterkonstruktion: aus verzinktem Stahlblechprofil, Sichtseiten weiß beschichtet
Abhängehöhe:  bis 80 cm

Hersteller / Fabrikat:  Owa, Sinfonia
oder gleichwertig

angebotenes Fabrikat: '.............................'

Ausführungsorte: Räume 208, 219, 220, 226, Flur 4
Menge: 160,000 m²

**1.3.2 Wandanschluss Stufenwinkel, Decke, Mineralplatte**
Wandanschluss mit Stufenwandwinkel, für abgehangte Mineralwolleplattendecke, sichtbar, Profile in den Ecken auf Gehrung, geschlossene Randfuge,
mit bauaufsichtlich zugelassener Befestigung fachgerecht nach Herstellervorschrift montieren,
Untergrund:  MW, GK, STB
Winkelgröße:  50 / 25,  30 x 15/9/15
Oberfläche:  weiß, wie Tragprofil
Menge: 160,000 m

**1.3.3 Anarbeitung an Stützen/Wände, eckig**
Anarbeiten der Mineralfaser-Rasterdecke an Stützen, Pfeilervorlagen etc., Durchdringung mit rechteckigem Querschnitt
Menge: 8,000 m

**1.3.4 Deckenrandversprung, Deckenschürze, 1x GKB/I, < 20 cm**
Vertikale / Horizontale Deckenschürze als Abschluss der Mineralfaserdecke, zum
zum verdeckten Einbau der Innenverschattung
GKB/GKBI, 1-mal 12,5 Q2,
Metall-UK, Kantenschutzprofil
Wandabstand:  bis 15 cm
Höhe Versprung: bis 15 cm

Ausführungsorte: Räume 208, 219, 220, 226
Menge: 16,000 m

### Bereich 2 ARBEITEN AUF NACHWEIS

#### Titel 2.1 Stundenlohnarbeiten

*Hinweis: Stundenlohnarbeiten allg. Hinweise*
Stundenlohnarbeiten durch Arbeitskräfte auf Anordnung
des AG ausführen. Der Verrechnungssatz für die jeweilige
Arbeitskraft umfaßt sämtliche Aufwendungen wie Lohn- und
Gehaltskosten, Lohn- und Lohnnebenkosten, Zuschläge,
lohngebundene und lohnabhängige Kosten, sonstige Sozialkosten,
Gemeinkosten, Wagnis und Gewinn. Erschwerniszuschläge, sowie
Zuschläge für Überstunden, Nacht-, Sonntags- und Feiertagsarbeit
werden gesondert vergütet.
Der Nachweis ist tageweise zu führen und der Bauleitung bei
jedem Baustellentermin vorzulegen.

**2.1.1 Stundenlohnarbeiten Facharbeiter**
Für unvorhergesehene Arbeiten, die auf Anweisung der Bauleitung auszuführen sind, siehe allgemeine Textbeschreibung,
gelten folgende Verrechnungssätze
Menge: 5,000 h

**2.1.2 Stundenlohnarbeiten Helfer**
Für unvorhergesehene Arbeiten, die auf Anweisung der Bauleitung auszuführen sind, siehe allgemeine Textbeschreibung,
gelten folgende Verrechnungssätze
Menge: 5,000 h
